# Haus 24A - Lichtkuppeln
Angebotsaufforderung (GAEB 90, DA83)
Währung: EUR
Auftraggeber: Covivio Berlin 79. GmbH

## Erneuerung Lichtkuppeln
Datum: 15.07.25

*Hinweis*
BAUVORHABEN:  Friedrich-Karl-Straße 24A, 12103 Berlin

GEWERK:  Erneuerung Lichtkuppeln

Angaben zum Bauwerk:

Bürogebäude Baujahr 2006 mit Zellen- und Großraumbüros,
4-geschossig, Massivbauweise mit Flachdach, nicht
unterkellert, EG als offenes Luftgeschoß mit
PKW-Stellplätzen, Bruttogrundfläche je Geschoß ca. 813
m²

Ausführungsort:  Friedrich-Karl-Straße 24A, 12103
Berlin

Ausführungszeitraum: August 2025

*Hinweis*
A) ALLGEMEINE VERTRAGSBEDINGUNGEN
====================================

A1) ALLGEMEINES

Dem Leistungsverzeichnis liegen die "Zusätzlichen
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für in diesem Leistungsverzeichnis ausgeführte
Leistungen gelten, ergänzend zu den jeweiligen
Leistungspositionen bei evtl. Widersprüchen in
nachfolgend genannter Reihenfolge, folgende
Bedingungen:

Diese ""Allgemeinen Vertragsbedingungen"" (A),
Die sich anschließenden ""Allgemeinen technischen
Vertragsbedingungen"" (B),
Die sich anschließenden ""Zusätzlichen technischen
Vertragsbedingungen"" (C),
Die ""Zusätzlichen Vertragsbedingungen für die
Ausführung von Bauleistungen Z-VOB/B"",
Die Baustellenordnung der Covivio Immobilien GmbH in
der jeweils gültigen Fassung.

Mit Erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden in bewohnten Häusern ausgeführt.

Der Auftraggeber (AG) erwartet vom AN tatkräftige
Unterstützung bei den Bemühungen, berechtigten
Mieterwünschen zu entsprechen. Dazu gehören
insbesondere folgende Verpflichtungen:

A3) PREISE

Soweit und sobald Überschreitungen absehbar sind, ist
hierüber der Abteilung Einkauf des AG ein schriftliches
Angebot einzureichen und eine gesonderte Vereinbarung
zu treffen.

In die Einheitspreise sind sämtliche Kosten wie Lohn-,
Material- und Nebenkosten, hierzu zählen auch
erforderliche Hygieneschutzartikel, einzukalkulieren.
Hierzu gehören unter anderem:

Koordination / Terminabsprache(n) mit dem(den)
Mieter(n) / Kundenbetreuer(n) / Bauleiter(n)
Fahrt- und Transportkosten
Tarifliche Zulagen wie beispielsweise
Schmutz-/Staubzulagen, Zulagen für ekelerregende
Arbeiten, etc.,
Abdecken von Einrichtungsgegenständen zum Schutz vor
Beschädigung und Verschmutzung
Besenreine Säuberung der Arbeitsbereiche. Hierzu gehört
auch die Beseitigung von Verunreinigungen des
Treppenhauses und/oder der Hauszuwegungen,
Ausbau und Abtransport sowie die ordnungsgemäße
Entsorgung, einschließlich Kippgebühren, sämtlichen
Bauschutts und schadhafter Teile. Teile, für die sich
der AG eine generelle oder einzelfallbezogene Prüfung
vorbehalten hat, sind bis zu diesem Zeitpunkt,
längstens jedoch für die Dauer von zehn Wochen, vom AN
vorzuhalten und dürfen erst danach entsorgt werden.

Erforderliche Zusatzleistungen, die in den
nachfolgenden Leistungspositionen nicht enthalten sind,
sind als Nachtrag dem zuständigen Bauleiter vor
Ausführung zur Genehmigung aufzugeben. Die Preise für
derartige Zusatzleistungen sind auf der
Kalkulationsbasis des Leistungsverzeichnisses zu
kalkulieren. Diese Positionen sind so ausreichend und
umfassend zu beschreiben, dass sowohl eine
sachlich-fachliche als auch eine kalkulatorische
Nachprüfung durch den Auftraggeber gewährleistet ist.

A4) ABRECHNUNG

Maßgebend für die Abrechnung ist das nach
Fertigstellung der Arbeiten durch den Auftragnehmer zu
erstellende Positionsaufmaß mit der Bestätigung der
Bauleitung, dass die Leistungen durchgeführt wurden.

Der Auftraggeber ist jederzeit berechtigt, ein
gemeinsames Aufmaß zu verlangen.

A5) NACHHALTIGKEIT

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
oder in irgendeiner Form Dritten entgeltlich oder
unentgeltlich zugänglich gemacht werden.

*Hinweis*
B) ALLGEMEINE TECHNISCHE VERTRAGSBEDINGUNGEN
===============================================

B1) ALLGEMEINES

Für Lieferung; Herstellung und Ausführung gelten neben
diesem Leistungsverzeichnis:

Die neuesten DIN-Vorschriften, VDE- und VDI-Richtlinien
Die Vorschriften der zuständigen Behörden (Bauaufsicht,
Gewerbeaufsicht, Brandverhütung, TÜV,
Berufsgenossenschaften und Versorgungsbetriebe, etc.)
Die Bestimmungen der Gerüstbauordnung
Die Festlegungen des jeweiligen Werkstoffherstellers.
Die Werkstoffe müssen den geforderten Bedingungen der
Leistungsbeschreibung entsprechen.

B2) FACHSPEZIFISCHE SACHKUNDENACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist im
Vorfeld mit der Bauleitung abzustimmen.
Baustoffe und Bauteile dürfen nicht in den
Treppenhäusern und/oder auf anderen Verkehrsflächen
gelagert werden.
Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) TECHNISCHE VORBEMERKUNGEN
===============================

Für Angebot und Ausführung sind besonders zu beachten:

DIN 18299  Allgemeine Regelungen für Bauarbeiten jeder
Art

DIN  4420  Arbeits- und Schutzgerüste

DIN 18350  Putz- und Stuckarbeiten

DIN 18363  Maler- und Lackierarbeiten

DIN 18451  Gerüstarbeiten

DIN 18540  Abdichten von Außenwandfugen im Hochbau mit
Fugendichtstoffen

DIN 18545-2  Abdichten von Verglasungen mit
Dichtstoffen

DIN 18550  Putz, Baustoffe und Ausführung,
Erläuterungen

DIN 55928  Korrosionsschutz von Stahlbauten durch
Beschichtung und
  Überzüge

DIN 55945  Lacke und Anstrichstoffe

DIN 50961  Zinküberzüge auf Eisenwerkstoffe

DIN 68800-3  Holzschutz - Vorbeugender chemischer
Holzschutz

in der jeweils aktuellen Fassung sowie

a) die Verarbeitungsvorschriften der Systemhersteller

b) die technischen Merkblätter des Bundesausschusses
Farbe und
Sachwertschutz

c) die aktuellen VDE- und VDI  Richtlinien, die
Vorschriften der
zuständigen Behörden (z. B. Bauaufsicht,
Gewerbeaufsicht, TÜV),
Berufsgenossenschaften und der Versorgungsbetriebe

d) Verordnung über Sicherheit und Gesundheitsschutz auf
Baustellen

-Der AN (Auftragnehmer) hat sämtliche Regelwerke aus
dem Bereich Arbeits-, Gesundheits- und Umweltschutz zu
beachten. Dies gilt insbesondere für die geltenden
Unfall-Verhütungsvorschriften (UVV),
Arbeitsstätten-Verordnung (ArbStättV) und das Abfall-
und Kreislaufwirtschaftsgesetz (AbfG/KrWG).

-Der AN hat den Nachweis auf Verlangen zu erbringen,
dass er für die bei der Baumassnahme beteiligten
Mitarbeiter das Arbeitsschutzgesetz (ArbSchG) umgesetzt
hat.

-Der AN hat den Nachweis auf Verlangen zu erbringen,
dass er die bei der Baumassnahme beteiligten
Mitarbeiter gemäss  7 der BGV A1 UVV "Allgemeine
Vorschriften" unterwiesen hat.

-Der AN hat den Nachweis auf Verlangen zu erbringen,
dass er nur zugelassene und geprüfte Maschinen und
Einrichtungen während der Baumassnahme einsetzt.

-Bei Notwendigkeit eines vom Sicherheits- und
Gesundheitsschutzkoordinator (SiGeKo) zu erstellenden
Sicherheits- und Gesundheitsschutzplans (SiGePlan) hat
der AN diesen unbedingt  zu berücksichtigen. Notwendige
Änderungen des SiGePlans sind mit dem SiGeKo
abzustimmen.

-Die Aufnahme der Tätigkeit ist dem SiGeKo mindestens
eine Woche vor Tätigkeitsaufnahme schriftlich
anzuzeigen.

Nebenleistungen und Vereinbarungen bei Putz-, Maler-
und Lackierarbeiten

Folgende Leistungen sind neben den Nebenleistungen in
die Einheitspreise einzukalkulieren, wenn in der
Leistungsbeschreibung keine eigene Position dafür
vorgesehen ist:

a) Augenscheinliche Überprüfung aller im Untergrund
eingesetzten Geländer-, Gitterstützen und sonstige
Verankerungen auf fachgerechte Überarbeitbarkeit.

b) Erschwernisse durch Vorhandensein von
Regenfallrohren oder sonstigen Leitungen werden nicht
vergütet.

c) Säuberung des Untergrundes von Staub und
Verschmutzung sowie von lose sitzenden Putz- und
Betonteilen durch Trocken - Reinigung.

d) Das Ausbilden, Aufstellen und wieder entfernen eines
geeigneten Auffangsystems zum Auffangen des anfallenden
Schmutzwassers bzw. der gesamten belasteten
Flüssigkeiten, z. B. Rinnensystem aus chemisch
resistentem Kunststoff oder Folienwannen mit
flüssigkeitsdichtem Anschluss zur Fassadenfläche bei
Nass  Reinigung. Schmutzwasseranlage für o. a.
Reinigungsarbeiten, mit Zusatzmittel / ohne
Zusatzmittel aufstellen und vorhalten zur Vorklärung
des anfallenden Schmutzwassers sowie der belasteten
Flüssigkeiten sowie die bei belasteten Flüssigkeiten
benötigten mobilen Abwasseranlagen, inkl. aller durch
den Betreiber der mobilen Abwasseranlage zu
erbringenden regelmässigen Prüf- und
Probeentnahmekosten, Bedienung der Anlage sowie
Einleitung des vorgeklärten Reinigungswassers in die
Kanalisation entsprechend den jeweils gültigen
Vorschriften. Die Anlage ist nach den jeweils gültigen
Ortsgesetzen bzw. örtlichen Richtlinien abgenommen und
wird entsprechend der Richtlinien `Fassadenreinigung`
durch geeignetes Fachpersonal bedient. Auffangen und
Lagern des Schmutzwassers sowie der gesamten belüfteten
Flüssigkeit in bruchfesten, fest verschliessbaren und
vor Missbrauch gesicherten Behältern bis zur Filterung,
Einleitung und Entsorgung.

e) Das farbige Absetzen eines Bauteils sowie das
Absetzen und Beschneiden von Fenster- und Türfaschen,
Bändern, Gesimsen, Nuten und Sockelflächen.

f) Das Einholen der Genehmigungen für Strassen- und
Bürgersteigabsperrungen, bzw. für die Nutzung von
Nachbargrundstücken.

g) Schutz der in Benutzung genommenen öffentlichen
Verkehrsflächen oder anderer Einrichtungen und
Vorleistungen anderer Unternehmer vor Beschädigung
sowie Beseitigung der Schäden oder Übernahme der Kosten
hierfür.

h) Übernahme der Gebühren für die Benutzung von
öffentlichen Verkehrsflächen oder
Nachbargrundstücken.

i) Notwendige Maßnahmen zum Schutz von Dächern, Rinnen,
Fallrohren, Blechen, Fugenbändern, Fußböden, Geländern,
Stahlzargen, Fenstern, Türen, Beschlägen und sonstigen
Bauteilen vor Verunreinigungen und Beschädigungen durch
die Putzarbeiten, einschl. der erforderlichen Stoffe
oder Schutzanstriche für Verblendungen, Gesimse,
Sohlbänke, eloxierte Teile u.ä. sowie die spätere
Beseitigung.

j) Die Kosten für Aufenthalts- und Lagerräume.

k) Das Wiederherstellen der durch die eigenen Arbeiten
beschädigten Grünanlagen (durch Anlieferungen,
Lagerflächen etc.)

l) Das Herstellen von bis zu 0,50 m² grossen mobilen
Musterflächen nach Vorauswahl vorliegender
Farbvorschläge.

Besondere Hinweise

Bei dieser Ausschreibung wird zur Bedingung gemacht,
dass keine Baustoffe verwendet werden, die

a) voll- oder teilhalogenierte
Fluorchlorkohlenwasserstoffe (FCKW, HFCKW) enthalten
oder unter Verwendung dieser Stoffe hergestellt wurden

b) UF  Montageschäume
(Harnstoff-Formaldehyd-Schaumkunststoff) und Baustoffe
deren  Ausgleichskonzentration für Formaldehyd 0,05
ppm (parts per million; 1,0 mg/kg) im  Prüfraum
überschreitet. (Das Prüfverfahren richtet sich nach der
Richtlinie des Ausschusses für Einheitliche Technische
Baubestimmungen (ETB) zur Begrenzung der
Formaldehydemission in die Raumluft bei Verwendung von
Harnstoff-Formaldehydharz Ortschaum)

c) Lösemittelhaltige Farben und Lacke sind zu
vermeiden. Für eine Verwendung im Einzelfall ist die
Zustimmung vom Auftraggeber einzuholen.

Produkt- und Systemvorgaben

Vor Angebotsabgabe sind die Oberflächen der
Fassadenflächen auf die ausgeschriebene Ausführungsart
des Anstrichsystems hin zu prüfen.

Folgende Fabrikate können verwendet werden:

Brillux
Caparaol
Herbol
Sto
oder gleichwertig

Das angebotene Fabrikat ist vor Angebotsabgabe zu
benennen.

Die Farbtöne sind in Absprache mit der Bauleitung
festzulegen. Für farbige Anstrichsysteme, einschl.
deren Putze gelten folgende Farbtonstufen:

hell getönt  entspricht Hellbezugswerten  51 -100

mittel getönt  entspricht Hellbezugswerten  26 -
50

satt getönt  entspricht Hellbezugswerten  25 - 11

Voll- oder  entspricht Hellbezugswerten  0 - 10
Sonderton

Hellgetönte Beschichtungen werden nicht gesondert
vergütet und sind in den Einheitspreis für weisse
Anstriche einzukalkulieren. Die weiteren Abstufungen
werden gesondert vergütet und sind bei Bedarf gesondert
im LV aufgeführt.

Die o. a. Abstufung gilt nicht für Lacke und Lasuren.
Sind Lack- und Lasurarbeiten von Holz- und
Stahlbauteilen im LV enthalten, sind sämtliche
Farbtonstufen in den Einheitspreis einzukalkulieren.
Sie werden nicht gesondert vergütet.

Untergrundprüfung

Die Überprüfung des vorhandenen Untergrundes auf Mängel
oder nicht ausreichenden Vorleistungen hat der AN
unbedingt durchzuführen. Gemäss VOB Teil B, DIN 1961
4 Nr. 3 sowie VOB Teil C ist der AN verpflichtet vor
Beginn der Arbeiten die örtl. Bauleitung schriftlich
auf Mängel hinzuweisen. Der AN haftet für alle später
auftretenden Schäden in vollem Umfang, wenn die
Mängelmeldung nicht rechtzeitig schriftlich erfolgt
ist.

Artenschutz an Gebäuden

Vor und während der Durchführung von Gerüst-, Fassaden-
oder Dacharbeiten ist durch den AN zu überprüfen, ob
durch die beabsichtigten und beauftragten Maßnahmen
evtl. gebäudebewohnende Tierarten wie z.B. Mauersegler,
Fledermäuse, Schwalben u.A. gestört oder vertrieben
werden. Die Vorschrift des  44 Bundesnaturschutzgesetz
ist zu beachten. Bei drohenden Verstößen gegen diese
Vorschrift ist zwingend die weitere Vorgehensweise mit
der Bauleitung des AG bzw. gemeinsam mit dem Amt für
Umwelt und Grün abzustimmen. Soweit die Umsetzung der
Maßnahmen bereits begonnen hat und die drohende
Beeinträchtigung nicht vor Beginn der Maßnahmen
erkennbar war, sind die Arbeiten umgehend bei Erkennen
eines drohenden Verstoßes gegen  44 BNatSG in dem
entsprechenden Bereich vorübergehend bis zur
abschließenden Klärung der weiteren Vorgehensweise
auszusetzen.

.

### Bereich 1 Baustelleneinrichtung

#### Abschnitt 1.1 Baustelleneinrichtung

**1.1.10 Baustelleneinrichtung**
Baustelleneinrichtung, einschließlich aller für die
Ausführung der Arbeiten benötigten Maschinen und
Hilfseinrichtungen, aufbauen, über den für die
Ausführung der Arbeiten vorgesehenen Zeitraum vorhalten
und nach Beendigung der Arbeiten wieder abbauen und An-
Abfahrt
Menge: 1,000 St

#### Abschnitt 1.2 Gerüsarbeiten

**1.2.10 Standgerüst, LK3, W09, liefern+montieren+rückbauen**
Standgerüst für Lichtkuppelarbeiten am Dach als
längenorientiertes Standgerüst,
ohne Bekleidung, mit Holzbohlen, gemäß DIN EN 12811-1
und DIN EN 12810-1,
einschließlich An- und Abtransport sowie Auf- und
Abbau.

Art des Gerüsts: Standgerüst
Lastklasse: LK 3
Breitenklasse: W09 (IW = 1,00 m)
Gerüsthöhe: bis Dach (ca. 18 m über OKG)

Standfläche: eben, normal belastbar
Untergrund an der Fassade: Mauerwerk (MW)
Verwendungszweck: Dacharbeiten
Menge: 750,000 m2

**1.2.20 Standgerüst, LK3, W09, Gebrauchsüberlassung+Wartung**
*** Bedarfsposition ohne GB
Gebrauchsüberlassung des vorbeschriebenen Standgerüsts
über die Grundeinsatzzeit hinaus als Arbeits- und
Schutzgerüst gemäß DIN EN 12811-1,
einschließlich Wartung und gegebenenfalls
erforderlicher Reparaturen.
Menge: 1,000 m2Wo

**1.2.30 Dachdeckerfanggerüst**
Ausbau des Standgerüsts zu einem Dachfanggerüst mit
Schutzwand gemäß DIN 4420-1, einschließlich An- und
Abtransport sowie Auf- und Abbau.
Menge: 50,000 m

**1.2.40 Dachdeckerfanggerüst, Gebrauchsüberl.**
*** Bedarfsposition ohne GB
Ausbau des Arbeitsgerüstes als Fassadengerüst zum
Schutzgerüst, als

Dachfanggerüst gemäß DIN 4420-1 mit Schutzwand;
Verlängerung der

Gebrauchsüberlassung.
Menge: 1,000 mWo

**1.2.50 Materialaufzug, 12 kN, h= 23 m**
Materialaufzug mit 2 Ladestellen,
einschließlich vorschriftsmäßiger Sicherung, An- und
Abtransport, Montage und Demontage.
Der Personentransport ist unzulässig.
Die Entladestellen sind in jedem Obergeschoss auf Höhe
des Rohfußbodens (RFB) herzustellen.
Der Transport von ca. 3_m langem Material ist stehend
zu gewährleisten.

Ladestelle: Dach

Bühnengröße: mindestens 1,40_m x 1,80_m

Nutzlast: 12_kN

Förderhöhe: ca. 15_m

Stromanschlusswert (A):
....................................... (vom Bieter
anzugeben)
Menge: 1,000 St

**1.2.60 Mietgebühr Materialaufzug, 12 kN, h=23m**
*** Bedarfsposition ohne GB
Liefern, montieren und demontieren eines
Materialaufzugs mit 2 Ladestellen, einschließlich
vorschriftsmäßiger Sicherung, An- und Abtransport sowie
Bereitstellung aller erforderlichen Nebenleistungen.
Der Personentransport ist nicht zulässig.
Der Transport von ca. 3_m langem Material ist stehend
zu gewährleisten.

Anzahl der Ladestellen: 2 Stück

Bühnengröße: mindestens 1,40_m x 1,80_m

Nutzlast: 12_kN

Förderhöhe: ca. 18_m

Stromanschlusswert (A):
....................................... (vom Bieter
auszufüllen)
Menge: 1,000 StWo

**1.2.70 Montage eines auflastgehaltenen Dachschutzgeländersystems**
Liefern und montieren eines kollektiven
Seitenschutzsystems auf Flachdächern als
auflastgehaltenes, temporäres Dachschutzgeländer
bestehend aus Handlauf, Knieleiste, Geländerpfosten,
Gegengewichten sowie ggf. Fußleisten.
Ausführung gemäß DIN EN 13374-A und DIN EN ISO 14122-3.
Systemhöhe 110-124_cm je nach Ausführung.
Montage gemäß Herstellerangaben inkl. Schutzlage unter
den Geländerfüßen bei direkter Verlegung auf der
Dachabdichtung.
Geeignet für nicht öffentlich zugängliche Flachdächer
mit einer Dachneigung bis max. 10° (bzw. 15° nach
ISO-Norm).

Inklusive An- und Abtransport, fachgerechter Montage
und Demontage sowie Bereitstellung aller notwendigen
Hilfs- und Befestigungsmittel.

Inklusive An- und Abtransport, fachgerechter Montage
und Demontage sowie Bereitstellung aller notwendigen
Hilfs- und Befestigungsmittel.
Menge: 50,000 m

**1.2.80 Baukran oder Mobilkran**
*** Bedarfsposition ohne GB
Baukran oder Mobilkran nach Wahl des Bieters, einschl.
Auf- und Abbau sowie Vorhaltung.

Nennlastmoment : ist vom Bieter eigenverantwortlich für
 die auszuführenden Arbeiten  ausreichend zu
dimensionieren.  Hakenhöhe : bis ca. 20,00m
Gebäudehöhe : ca.  18,00m
größte Ausladung : ca. 20,00m
Oben- oder Untendreher oder Mobilkran nach Wahl des
Bieters unter Berücksichtigung der Lasten der Bauteile
und des Rückbaukonzeptes des Bieters aus diesem
Leistungsverzeichnis.

 Der AN hat die Lasten der Fassadenbauteile aus diesem
Leistungsverzeichnis eingenverantwortlich mit den
entsprechenden Auslegerlängen zu ermitteln und den Kran
dementsprechend zu dimensionieren, so dass er für die
Leistungen des eigenen Gewerks ausreichend ist.
Einschl. Kranstandfläche einrichten durch eventuelles
Herstellen eines Kies-Schotter-Polsters je nach
Kranstandort (Straße oder Baufeld).

Evtl. nicht tragfähige Bodenschichten austauschen, Kies
lagenweise einbringen und verdichten. Standfläche nach
Beendigung der Arbeiten wieder in den vorherigen
Zustand zurückbauen, verwendete Baustoffe zur
Wiederverwendung lagern oder entsorgen.  Einschl.
Betriebskosten (Betriebs- und Wartungsstoffe,
Reparaturkosten) und Lohnkosten für das
Bedienungspersonal.

Grundstandszeit: 4 Wochen
Menge: 1,000 St

#### Abschnitt 1.3 Abrissarbeiten

**1.3.10 Abriss Dachkuppeln**
Defekte Lichtkuppel demontieren, abfahren und entsorgen
Menge: 12,000 St

### Bereich 2 Einbau Lichtkuppeln

#### Abschnitt 2.1 Lichtkuppeln

**2.1.10 Lichtkuppel, OKD-Gr. 200 cm x 200 cm, 3-schalig (1,4 W/m²K) opal, öffenbar, liefern und montieren**
Lichtkuppel als thermisch getrenntes,
wärmebrückenfreies Rauch- und Wärmeabzugsgerät (RWA)
nach DIN EN 12101-2,
inkl. Lieferung und fachgerechter Montage auf
vorhandenem Aufsatzkranz, einschließlich aller
erforderlichen Befestigungs- und Dichtmaterialien.

Ausführung in Bestellgröße ca. 200_x_200_cm, passend
zum vorhandenen Aufsatzkranz.

Systemanforderungen:

Verglasung: Vierschalige Kunststoffglaskuppel
(innen/außen opal), lichtdurchlässig, blendreduzierend.
Verglasung mit Distanzprofil gelagert, thermisch
entkoppelt, ohne Durchschraubung.

Glasleisten: Mit Lastabtragung, Sicherheitsrasthaken,
integriertem Dichtelement und Funktionsnut zur
Montageaufnahme.

Wärmeschutz:
- Lichtkuppeloberteil mit Ur ≤_1,4 W/(m²·K) gemäß DIN
EN 1873
- Verglasung mit Ut ≤_1,5 W/(m²·K) nach EN 673

Thermische Trennung: Umlaufend durch TIP-Technologie,
Nachweis durch Isothermenberechnung und
Konstruktionsdetails.

Dichtungssystem: Mehrstufig mit umlaufend geschweißter
Außen- und innenliegender Wärmedichtebene im
T-Stoßprinzip.

Gebrauchstauglichkeit: Nachweis der Dichtheit bei
Starkregen (DRI ≥_3,0 m/s² bei 120_x_120 cm), bestätigt
durch unabhängiges Prüfinstitut.

Nachhaltigkeit: Ökobilanz (EPD, Module A1-D) ist
nachzuweisen.

Brandweiterleitung: Anforderungen nach DIN 18234-4
erfüllt - zusätzliche Maßnahmen entfallen bei
bestehender Aufkantung ≥_25 cm.

Energiedurchlass: g-Wert der Verglasung ca. 63_%

Ausschmelzbare Fläche: Ausführung gemäß DIN 18230

Hinweis:
Der vorhandene Aufsatzkranz bleibt erhalten und wird
nicht erneuert. Die Lichtkuppel wird passgenau auf den
Bestand montiert.

Leitfabrikat: LAMILUX Rauchlift Lichtkuppel F100 oder
gleichwertig.
Menge: 5,000 St

**2.1.20 Lichtkuppel, OKD-Gr. 200 cm x 200 cm, 3-schalig (1,4 W/m²K) klar**
*** Bedarfsposition ohne GB
wie Position 2.1.10, jedoch klar glas
Menge: 5,000 St

**2.1.30 Lichtkuppel, OKD-Gr. 150 cm x 150 cm, 3-schalig (1,4 W/m²K) opal, öffenbar**
wie Position 2.1.10, jedoch die Bestellgröße 'ca.
150x150' cm.
Menge: 4,000 St

**2.1.40 Lichtkuppel, OKD-Gr. 150 cm x 150 cm, 3-schalig (1,4 W/m²K) klar, öffenbar**
*** Bedarfsposition ohne GB
wie Position 2.1.30, jedoch klar glas.
Menge: 4,000 St

**2.1.50 Lichtkuppel, OKD-Gr. 120 cm x 150 cm, 3-schalig (1,4 W/m²K) opal, öffenbar**
wie Position 2.1.10, jedoch die Bestellgröße 'ca.
120x150' cm.
Menge: 1,000 St

**2.1.60 Lichtkuppel, OKD-Gr. 120 cm x 150 cm, 3-schalig (1,4 W/m²K) klar, öffenbar**
*** Bedarfsposition ohne GB
wie Position 2.1.50,  jedoch klar glas.
Menge: 1,000 St

**2.1.70 Lichtkuppel, OKD-Gr. 100 cm x 100 cm, 3-schalig (1,4 W/m²K) opal, öffenbar**
wie Position 2.1.10, jedoch die Bestellgröße 'ca.
100x100' cm.
Menge: 2,000 St

**2.1.80 Lichtkuppel, OKD-Gr. 100 cm x 100 cm, 3-schalig (1,4 W/m²K) klarl, öffenbar**
*** Bedarfsposition ohne GB
wie Position 2.1.80, jedoch klar glas.
Menge: 2,000 St

#### Abschnitt 2.2 Reparaturarbeiten

**2.2.10 Kontrolle und Dokumentation der Bestandsdachfläche**
Sorgfältige Begehung und Sichtkontrolle der vorhandenen
Dachabdichtung zur Ermittlung des Ist-Zustands.
Erfassen von Schäden, Anschlüssen, Detailpunkten und
Entwässerungssituation.
Fotodokumentation sowie stichpunktartige schriftliche
Zustandsbeschreibung der Bestandsdachfläche inkl.
Lageplan-Skizze oder Markierung relevanter
Schadstellen.

Bauteil: Flachdach / bestehende Abdichtung

Umfang: gesamte Dachfläche

Leistungsumfang: Sichtkontrolle, Fotodokumentation,
Protokollierung

Ergebnis: Bereitstellung eines Kurzberichts in
digitaler Form

Einheit: pauschal
Menge: 265,000 m2

**2.2.20 Reparatur der Dachabdichtung mit Bitumenschweißbahnen**
Reparaturarbeiten an der Dachabdichtung, zweilagig, aus
Bitumenschweißbahnen.
Oberlage vollflächig verschweißt.

Bauteil: Flachdach
Untergrund: vorhanden (bitte bauseits prüfen)
Art der Abdichtung: Dachabdichtung
Material Abdichtung: Bitumenschweißbahn
Befestigung: vollflächig verschweißt
Anwendungsklasse: K1

Anzahl der Abdichtungslagen: 2-lagig
1. Lage: PV 200 S5, Anwendungstyp DU,
Eigenschaftsklasse E2
2. Lage: PYE-PV 250 S5, Anwendungstyp DO,
Eigenschaftsklasse E1

Oberflächenschutz: Splitt oder Granulat
Einwirkungsklasse: IA nach DIN 18531-1

Ausführungsbereich: ca. 10_% der gesamten Dachfläche

Angegebenes Fabrikat:
.................................. (vom Bieter
auszufüllen)
Menge: 30,000 m2

**2.2.30 Dachabdichtung mit Flüssigkunststoff**
*** Bedarfsposition ohne GB
Herstellen einer nahtlosen, vliesarmierten
Dachabdichtung auf Flachdachflächen mit
Flüssigkunststoff,
einschließlich aller erforderlichen Vorarbeiten,
Grundierung, vliesarmierter Abdichtung und
Oberflächenversiegelung gemäß den Vorgaben des
Herstellers.
Ausführung entsprechend den Anforderungen der DIN
18531-5 für nicht genutzte Dachflächen.

Bauteil: Flachdach
Untergrund: geeignet, tragfähig, trocken, staub- und
fettfrei
System: Flüssigkunststoff, vliesarmiert
Verstärkung: Vlieseinlage vollflächig
Verarbeitung: nahtlos, manuell im Schichtauftrag
Schichtdicke: gemäß Herstellervorgaben

Anwendungsklasse: K1
Einwirkungsklasse: IA (nach DIN 18531-1)

Oberflächenschutz: optional UV-beständig oder mit
Abstreumaterial (nach Nutzungskonzept)

Fabrikat/System: ..................................
(vom Bieter anzugeben)
Menge: 1,000 m2

#### Abschnitt 2.3 Stundenlohnarbeiten

**2.3.10 Vorarbeiter, Stundenlohnarbeiten**
Lohnstunde eines Dachdeckermeister
zum Nachweis für nicht im
Leistungsverzeichnis beschriebene Arbeiten auf
ausdrückliche Anweisung der
Bauleitung
oder Bauherrschaft.
Menge: 2,000 Std

**2.3.20 Facharbeiter, Stundenlohnarbeiten**
Lohnstunde eines Dachdecker-Facharbeiter
zum Nachweis für nicht im
Leistungsverzeichnis beschriebene Arbeiten auf
ausdrückliche Anweisung der
Bauleitung oder Bauherrschaft.
Menge: 2,000 Std

**2.3.30 Helfer, Stundenlohnarbeiten**
Lohnstunde eines Dachdeckerhelfer
zum Nachweis für nicht im
Leistungsverzeichnis beschriebene Arbeiten auf
ausdrückliche Anweisung der
Bauleitung
oder Bauherrschaft.
Menge: 2,000 Std

USt %: 19,00
